# Hospital Fundación Alcorcón - Nueva producción de frío para quirófanos

- Propiedad del archivo: RIB Spain
- Formato: FIEBDC-3/2024
- Programa: Presto 26.01
- Fecha: 31/08/2026
- Tipo: presupuesto
- Fecha de los precios: 16/04/2024
- Divisa: EUR
- IVA: 10 %

## 01 Nueva producción de frío Módulo quirúrgico 2 (23/05/2014)
Objeto de la instalación
Instalación de producción de agua fría independiente para el módulo 2 de quirófanos del hospital, mediante enfriadora autónoma conectada a las UTAs de quirófanos y a la red general de producción de frío existente.
Alcance de los trabajos
Suministro, montaje, integración con la instalación existente, pruebas, puesta en marcha y documentación ‘as built’ de la instalación de producción de frío independiente para quirófanos, incluyendo sistemas hidráulicos, eléctricos y de control, conforme al RITE y normativa asociada.
Normativa de aplicación
Aplicación del RITE, Reglamento Electrotécnico para Baja Tensión, normativa de seguridad y salud, y normas internas del hospital para trabajos en edificios en servicio.
Condiciones generales de ejecución
Ejecución de los trabajos en edificio hospitalario en funcionamiento, coordinados con el servicio de mantenimiento del hospital, respetando horarios y condicionantes de uso de los quirófanos, y adoptando las medidas de seguridad y salud necesarias.

### 01.02 Producción frío Módulo quirúrgico 2 (23/05/2014)

#### 01.02.01 Equipos (23/05/2014)

**01.02.01.01** u Enfriadora 128 kW (23/05/2014)
1 u
Suministro, instalación y puesta en marcha de enfriadora aireagua de sólo frío marca Lennox modelo GAC125SP1M, o equipo equivalente en prestaciones, para producción de agua fría.
Características termodinámicas:
- Capacidad frigorífica nominal: 128,6 kW.
- Potencia absorbida: 41,1 kW.
- COP/EER: 3,13.
- Temperaturas agua: 12/7 ºC.
- Condiciones exteriores: 35 ºC, HR 39,4%, bulbo húmedo 23,8 ºC.
- Caudal de agua del evaporador: 22,19 m³/h.
- Caída de presión interna: 63,5 kPa.
- Eficiencia estacional: ?s,c 176% y SEER 4,47 (EN14825, ecodiseño 2016/2281).
Circuito frigorífico y ventiladores:
- 1 circuito frigorífico.
- 3 compresores scroll.
- 2 ventiladores. Caudal de aire: 47.791 m³/h, presión estática disponible 0 Pa.
Refrigerante:
- Refrigerante R32 (GWP 675), carga 9,2 kg (Teq CO2 6,21 t).
- Alimentación eléctrica:
- Acometida eléctrica: 400 V III 50 Hz + T.
- Potencia máxima: 59,6 kW.
- Intensidad de arranque: 257,3 A.
- Corriente a plena carga: 101,1 A.
Dimensiones y pesos:
- Dimensiones aprox.: 2.250 × 1.741 × 2.074 mm.
- Peso en funcionamiento: 874 kg.
Módulo hidráulico integrado modelo S con bomba simple de baja presión.
- Potencia módulo hidráulico: 1,95 kW, intensidad 3,43 A.
- Presión disponible a la salida de la bomba: 155,8 kPa.
- Presión estática disponible en la red: 92,3 kPa.
Incluye unidad básica, módulo hidráulico, filtro de agua, protección antihielo en intercambiador, control remoto con contactos cliente, secuenciador de fases y soportes antivibratorios, incorporando además posibilidad de control de bomba externa mediante señal de la propia enfriadora. Se incluye conexionado eléctrico e hidráulico del equipo. El equipo deberá disponer de tarjeta de comunicación BACnet o Modbus para su integración en el sistema de gestión técnica centralizada (BMS) de Schneider Electric. Deberá instalarse soportado sobre bancada metálica mediante elementos antivibratorios adecuados, incluyendo transporte a pie de obra. Incluye garantía mínima de dos años para equipos y repuestos, según condiciones del fabricante.

**01.02.01.02** u Bancada enfriadora 128 kW vigas UPN
1 u
Suministro y montaje de bancada metálica para apoyo de enfriadoras en cubierta, ejecutada con perfiles laminados de acero tipo UPN, dimensionados según cargas y geometría de los equipos, con uniones soldadas y/o atornilladas. La estructura se tratará con imprimación antioxidante y se pintará con acabado de protección anticorrosiva adecuado al ambiente exterior, para evitar la oxidación de los perfiles. La bancada se dispondrá sobre la cubierta mediante apoyos interpuestos de goma antivibratoria, o sistema equivalente elastomérico, a fin de amortiguar vibraciones, repartir cargas y evitar el contacto directo con la lámina impermeabilizante, impidiendo su deterioro o punzonamiento. Incluso replanteo, nivelación, elementos de unión, placas de reparto si fueran necesarias, fijaciones de los equipos a la bancada, medios auxiliares de montaje y comprobación final de estabilidad, alineación y correcto apoyo. Totalmente instalada, probada y preparada para la colocación y servicio de las enfriadoras.

**01.02.01.03** u Depósito inercia 800 litros (23/05/2014)
1 u
Suministro, instalación y puesta en marcha de depósito acumulador de inercia modelo GEISER INERCIA G800IF, marca Lapesa o similar, para circuitos cerrados de calefacción o refrigeración, de capacidad total 800 L. Depósito para instalación sobre suelo en posición vertical, con aislamiento de poliuretano inyectado en molde y forro externo acolchado en PVC con cierre de cremallera, incluyendo sistema de aislamiento adaptado para paso por puertas de 800 mm de anchura. Eficiencia energética clase ErP y pérdidas estáticas de 99 W según EN12897. Presión máxima de trabajo 6 bar y temperatura máxima de trabajo 110 ºC. Incluye conexiones roscadas: lateral 1 ½" (impulsión/retorno), superior 1" (Hp), tomas para sensores ½" (Mtm) y conexión lateral para resistencia eléctrica opcional de 2" (HR). Dimensiones exteriores aproximadas: diámetro 950 mm, altura sin conexiones 1.840 mm, diagonal 2.070 mm. Incluye suministro, colocación en su ubicación definitiva, conexionado hidráulico al circuito de agua fría y soporte necesario, así como pruebas de estanqueidad y presión, conforme al RITE y normativa aplicable. Se ejecutará la conducción de vaciado del depósito en tubería de PVC hasta sumidero próximo, con sus accesorios y fijaciones.

**01.02.01.04** u Grupo doble de bombeo Q=17.78 m3/h, h=12.26 m.c.a. (10/10/2017)
1 u
Suministro, instalación y puesta en marcha de bomba circuladora electrónica de rotor húmedo para circuito de agua fría, marca Grundfos, gama MAGNA3, modelo MAGNA3 D 65150 F, o equipo equivalente en prestaciones. Bomba doble de rotor húmedo con funciones multibomba (alternancia, reserva y cascada) con comunicación inalámbrica entre cabezales, pantalla a color, índice EEI promedio < 0,19, bajo nivel de ruido, entrada analógica configurable, arranque/parada mediante entrada digital, relés de estado y alarma configurables, múltiples protocolos de comunicación mediante tarjetas CIM opcionales, sensor de temperatura y presión diferencial incorporado y comunicación mediante Grundfos GO. Para bombeo de agua en rango de temperatura –10…110 ºC, con caudal nominal 17.78 m³/h y altura nominal 12.26 m, presión de trabajo máxima 10 bar. Cuerpo hidráulico de fundición ENGJL250, impulsor composite, conexión DIN DN 65 PN 6/10 y longitud puerto a puerto 340 mm. Alimentación eléctrica 1×230 V, 50/60 Hz, potencia de entrada máxima 1.409 W, intensidad máxima 6,3 A, velocidad máxima 4.500 rpm, grado de protección IPX4D, clase de aislamiento F, energía EEI 0,17 y peso neto 42,3 kg. Incluye suministro de bomba, bancada y elementos de sujeción, válvulas de corte y antirretorno en conexiones, filtro instalado en la línea de aspiración antes de la bomba y puente manométrico para medida de presión diferencial, así como montaje, conexionado hidráulico y eléctrico, configuración de modos de funcionamiento y puesta en marcha, conforme al RITE y normativa aplicable.

**01.02.01.05** u Contador energía DN-65 (21/11/2022)
1 u
Suministro e instalación de contador electrónico de energía térmica para circuito de agua fría, marca KAMSTRUP, modelo Multical 603, referencia KC654CLCG5603E8100, diseñado para la medición de consumos en instalaciones centralizadas o de distrito. Integrador Multical 603E con sondas Pt500 de 2 hilos (t1t2t3) y entradas V1V2 para servicio en frío, combinado con caudalímetro ultrasónico ULTRAFLOW tipo 44 para agua fría en rango 250 ºC, caudal nominal qp 25,0 m³/h, cuerpo DN65 de 300 mm, PN 25 en acero inoxidable. Incluye juego de 2 sondas de bolsillo con 3 m de cable y portasondas de 90 mm rosca R 1/2" en acero inoxidable para Ø 5,8 mm (2 unidades), alimentación eléctrica 230 VAC con fuente de alta potencia SMPS, cable de conexión entre Multical y Ultraflow de 10 m, puerto óptico para lectura de registros históricos (hasta 20 años, 36 meses, 460 días y 1.400 horas), tarjeta de comunicación BACnet IP con 2 entradas de pulsos (A,B), placa metálica para cabezal de lectura óptica y soporte plano para montaje en pared. El conjunto cumple normativa MID (caudalímetro, integrador y sondas) y se suministra con certificados. Incluso montaje en la línea DN65 correspondiente, accesorios de conexión, puesta en servicio, parametrización básica, verificación de lecturas e integración mediante BACnet IP en el sistema de gestión técnica centralizada (BMS) del edificio. Totalmente instalado, probado y en funcionamiento.

| Medición | Uds. | Parcial |
|---|---|---|
| Circuito enfriadora | 1 | 1.00 |
| Total |  | 1 |

#### 01.02.02 Tubería y valvulería (01/07/2014)

**01.02.02.01** m Tubería acero al carbono UNE-EN 10255 con soldadura DN-80 (10/10/2017)
29.74 m
Suministro e instalación de tubería de acero al carbono con soldadura no aleado apto para soldar y roscar de diámetro 3", incluso parte proporcional de piezas especiales, accesorios, soportes y material complementario. Se incluyen en esta partida los elementos de soportación, apoyo o cuelgue de la tubería en todo su recorrido. Incluso prueba de estanqueidad y prueba de resistencia mecánica, realizadas en las condiciones establecidas en las IT 2.2.2.3 y 2.2.2.4 del RITE. Terminada, probada y funcionando.

**01.01.02.01** m Tubería acero al carbono UNE-EN 10255 con soldadura DN-65 (10/10/2017)
91.3 m
Suministro e instalación de tubería de acero al carbono con soldadura no aleado apto para soldar y roscar de diámetro 2.1/2", incluso parte proporcional de piezas especiales, accesorios, soportes y material complementario. Se incluyen en esta partida los elementos de soportación, apoyo o cuelgue de la tubería en todo su recorrido. Incluso prueba de estanqueidad y prueba de resistencia mecánica, realizadas en las condiciones establecidas en las IT 2.2.2.3 y 2.2.2.4 del RITE. Terminada, probada y funcionando.

**01.01.02.02** m Tubería acero al carbono UNE-EN 10255 con soldadura DN-50 (10/10/2017)
59.92 m
Suministro e instalación de tubería de acero al carbono con soldadura no aleado apto para soldar y roscar de diámetro 2", incluso parte proporcional de piezas especiales, accesorios, soportes y material complementario. Se incluyen en esta partida los elementos de soportación, apoyo o cuelgue de la tubería en todo su recorrido. Incluso prueba de estanqueidad y prueba de resistencia mecánica, realizadas en las condiciones establecidas en las IT 2.2.2.3 y 2.2.2.4 del RITE. Terminada, probada y funcionando.

**01.01.02.03** m Tubería acero al carbono UNE-EN 10255 con soldadura DN-40 (10/10/2017)
59.08 m
Suministro e instalación de tubería de acero al carbono con soldadura no aleado apto para soldar y roscar de diámetro 1.1/2", incluso parte proporcional de piezas especiales, accesorios, soportes y material complementario. Se incluyen en esta partida los elementos de soportación, apoyo o cuelgue de la tubería en todo su recorrido. Incluso prueba de estanqueidad y prueba de resistencia mecánica, realizadas en las condiciones establecidas en las IT 2.2.2.3 y 2.2.2.4 del RITE. Terminada, probada y funcionando.

**01.01.02.04** m Tubería acero al carbono UNE-EN 10255 con soldadura DN-32 (10/10/2017)
72 m
Suministro e instalación de tubería de acero al carbono con soldadura no aleado apto para soldar y roscar de diámetro 1.1/4", incluso parte proporcional de piezas especiales, accesorios, soportes y material complementario. Se incluyen en esta partida los elementos de soportación, apoyo o cuelgue de la tubería en todo su recorrido. Incluso prueba de estanqueidad y prueba de resistencia mecánica, realizadas en las condiciones establecidas en las IT 2.2.2.3 y 2.2.2.4 del RITE. Terminada, probada y funcionando.

**01.02.02.02** m Aislamiento térmico tubería DN-80 + chapa aluminio (19/09/2017)
29.74 m
Aislamiento térmico de tubería de diámetro 3" (DN-80) para la distribución de fluidos fríos (de 0°C a +10°C), formado por coquilla elastomérica de espesor según RITE (tabla 1.2.4.2.4 RITE) y protección mecánica realizada en chapa de aluminio de 0,6 mm de espesor, bordonada y atornillada. Incluso parte proporcional de aislamiento de válvulas y accesorios de la red de tubería así como sellado de juntas. Ejecutado y terminado según indicaciones de la IT 1.2.4.2.1 del RITE.

**01.01.02.05** m Aislamiento térmico tubería DN-65 + chapa aluminio (19/09/2017)
91.3 m
Aislamiento térmico de tubería de diámetro 2.1/2" (DN-65) para la distribución de fluidos fríos (de 0°C a +10°C), formado por coquilla elastomérica de espesor según RITE (tabla 1.2.4.2.4 RITE) y protección mecánica realizada en chapa de aluminio de 0,6 mm de espesor, bordonada y atornillada. Incluso parte proporcional de aislamiento de válvulas y accesorios de la red de tubería así como sellado de juntas. Ejecutado y terminado según indicaciones de la IT 1.2.4.2.1 del RITE.

**01.01.02.06** m Aislamiento térmico tubería DN-50 + chapa aluminio (19/09/2017)
59.92 m
Aislamiento térmico de tubería de diámetro 2" (DN-50) para la distribución de fluidos fríos (de 0°C a +10°C), formado por coquilla elastomérica de espesor según RITE (tabla 1.2.4.2.4 RITE) y protección mecánica realizada en chapa de aluminio de 0,6 mm de espesor, bordonada y atornillada. Incluso parte proporcional de aislamiento de válvulas y accesorios de la red de tubería así como sellado de juntas. Ejecutado y terminado según indicaciones de la IT 1.2.4.2.1 del RITE.

**01.01.02.07** m Aislamiento térmico tubería DN-40 + chapa aluminio (19/09/2017)
59.08 m
Aislamiento térmico de tubería de diámetro 1.1/2" (DN-40) para la distribución de fluidos fríos (de 0°C a +10°C), formado por coquilla elastomérica de espesor según RITE (tabla 1.2.4.2.4 RITE) y protección mecánica realizada en chapa de aluminio de 0,6 mm de espesor, bordonada y atornillada. Incluso parte proporcional de aislamiento de válvulas y accesorios de la red de tubería así como sellado de juntas. Ejecutado y terminado según indicaciones de la IT 1.2.4.2.1 del RITE.

**01.01.02.08** m Aislamiento térmico tubería DN-32 + chapa aluminio (19/09/2017)
72 m
Aislamiento térmico de tubería de diámetro 1.1/4" (DN-32) para la distribución de fluidos fríos (de 0°C a +10°C), formado por coquilla elastomérica de espesor según RITE (tabla 1.2.4.2.4 RITE) y protección mecánica realizada en chapa de aluminio de 0,6 mm de espesor, bordonada y atornillada. Incluso parte proporcional de aislamiento de válvulas y accesorios de la red de tubería así como sellado de juntas. Ejecutado y terminado según indicaciones de la IT 1.2.4.2.1 del RITE.

**01.02.02.09** u Válvula mariposa palanca DN-80
4 u
Válvula de mariposa de diámetro DN80, cuerpo de fundición, disco metálico y cierre elastomérico, apta para servicio en circuito de agua fría, con conexión entre bridas y palanca de maniobra manual con posición de apertura/cierre. Incluso parte proporcional de accesorios de conexión (juntas, tornillería y elementos de unión a la tubería existente) y pruebas de estanqueidad. Suministro y montaje.

**01.01.02.09** u Válvula mariposa palanca DN-65
10 u
Válvula de mariposa de diámetro DN65, cuerpo de fundición, disco metálico y cierre elastomérico, apta para servicio en circuito de agua fría, con conexión entre bridas y palanca de maniobra manual con posición de apertura/cierre. Incluso parte proporcional de accesorios de conexión (juntas, tornillería y elementos de unión a la tubería existente) y pruebas de estanqueidad. Suministro y montaje.

**01.01.02.11** u Válvula bola roscada palanca DN-32
16 u
Válvula de bola de paso total de diámetro DN32, construcción en latón cromado, con montaje roscado y palanca de acero para maniobra manual. Incluso parte proporcional de accesorios de conexión (racores, teflón, unión a tubería existente) y pruebas de estanqueidad. Suministro y montaje.

**01.02.02.10** u Válvula retención DN-65
4 u
Suministro e instalación de válvula de retención embridada de diámetro DN65, cuerpo de fundición y obturador metálico, apta para servicio en tubería con bridas PN 10/16. Incluso elementos de montaje y accesorios (juntas, tornillería y adaptación a la línea existente) y pruebas de estanqueidad. Totalmente instalada en tubería, probada y en funcionamiento.

**01.01.02.13** u Filtro protección en Y DN-65
1 u
Suministro e instalación de filtro para protección con bridas, fabricado en fundición gris, con tamiz interior de acero inoxidable, junta de EPDM y purgador de acero, PN 10/16 bar, diámetro DN-65 (ø 2.1/2"), para servicio en circuito de agua fría. Incluso elementos de montaje y accesorios (juntas, tornillería y adaptación a la línea existente). Totalmente instalado, probado y en funcionamiento.

**01.01.02.15** u Termómetro esfera 0-60 ºC (21/11/2022)
3 u
Suministro e instalación de termómetro bimetálico de esfera de diámetro 100 mm, con caja de acero galvanizado, aro de acero cromado, esfera blanca con escala en negro, mirilla de vidrio, salida posterior/radial, rosca 1/2", escala 060 ºC y vaina de 50/100 mm para montaje en tubería o depósito. Totalmente instalado, probado y en funcionamiento.

**01.01.02.16** u Puente manométrico (10/10/2017)
1 u
Suministro e instalación de conjunto de medida de presión, formado por manómetro de esfera de diámetro 63 mm relleno de glicerina, con caja y aro de cierre en acero inoxidable AISI 304, esfera blanca con escala en negro, mirilla de vidrio, salida radial, rosca 1/4" y escala 010 bar, montado sobre puente manométrico con sifón tipo lira y dos llaves de corte. Incluye todos los accesorios de conexión, sellado de roscas, fijación en la línea correspondiente y pruebas de funcionamiento del conjunto manómetropuente. Totalmente instalado, probado y en funcionamiento.

**01.01.02.17** u Conjunto vaciado 3/4" (10/10/2017)
3 u
Suministro e instalación de conjunto de vaciado formado por válvula de 3/4" para drenaje de circuito de agua fría, incluyendo parte proporcional de tubería de PVC y sus accesorios hasta desagüe cercano, con fijaciones y sellado de uniones. Totalmente instalado, probado y en funcionamiento.

**01.02.02.11** u Manguito antivibratorio DN-80
2 u
Suministro y montaje de manguito antivibratorio DN80, doble onda, con bridas de acero al carbono PN 10/16, fuelle de EPDM y presión de diseño PN 16, para instalación en tubería de circuito de agua fría. Incluso elementos de montaje y accesorios (juntas, tornillería y adaptación a la línea existente). Totalmente instalado en tubería, probado y en funcionamiento.

**01.01.02.18** u Manguito antivibratorio DN-65
2 u
Suministro y montaje de manguito antivibratorio DN65, doble onda, con bridas de acero al carbono PN 10/16, fuelle de EPDM y presión de diseño PN 16, para instalación en tubería de circuito de agua fría. Incluso elementos de montaje y accesorios (juntas, tornillería y adaptación a la línea existente). Totalmente instalado en tubería, probado y en funcionamiento.

**01.01.02.20** u Manguito antivibratorio DN-32
16 u
Suministro y montaje de manguito antivibratorio DN32, doble onda, con extremos roscados para unión mediante accesorios maleables, en EPDM, presión de diseño PN 16, para instalación en tubería de circuito de agua fría. Incluso elementos de montaje y accesorios (juntas si proceden, tornillería y adaptación a la línea existente). Totalmente instalado en tubería, probado y en funcionamiento.

**01.01.02.21** u Interruptor flujo
1 u
Suministro e instalación de interruptor de flujo para montaje en tubería, con cuerpo metálico y paleta ajustable, equipado con contacto eléctrico para señal de marcha/parada o alarma por falta de caudal. Incluso parte proporcional de accesorios de conexión (racores, sellado de roscas o juntas) y conexionado eléctrico al cuadro de la enfriadora o al sistema de control correspondiente. Totalmente instalado, probado y en funcionamiento.

**01.01.02.22** u Purgador automático (21/11/2022)
5 u
Suministro e instalación de purgador automático de 1/2" para eliminación de aire, con cuerpo metálico y conexión roscada, incluyendo llave de corte asociada para aislamiento del purgador y operaciones de mantenimiento. Incluso parte proporcional de accesorios de conexión y sellado de roscas. Totalmente instalado en punto alto de la instalación, probado y en funcionamiento.

**01.02.02.12** u Vaso de expansión 50 litros (01/07/2014)
1 u
Suministro y montaje de vaso de expansión de membrana fija para sistemas cerrados de calefacción y climatización, tipo vertical con patas y conexión superior, marca IBAIONDO o similar, modelo 50CMFP, volumen 50 L, fabricado en acero, membrana no recambiable según EN 13831 (no apto para agua potable), precarga de fábrica 1,5 bar, presión máxima de servicio 4 bar (presión de prueba 6 bar), rango de temperatura de servicio 10 ºC a 100 ºC, conexión de agua R 3/4'' G.M, acabado exterior mediante pintura epoxi roja, conforme a la Directiva 2014/68/UE. Incluso regulación de la presión de precarga según cálculo de la instalación, conexión hidráulica al circuito de agua fría, suportación y accesorios necesarios. Totalmente instalado, probado y en funcionamiento.

**01.01.02.24** u Válvula de seguridad 6 bar
1 u
Suministro y montaje de válvula de seguridad para instalación de calefacción/climatización en circuito cerrado, cuerpo en latón, tarada a 6 bar, apta para agua y mezclas glicoladas, temperatura de trabajo hasta 120 ºC, fabricada conforme a la Directiva de equipos a presión vigente. La descarga de la válvula se dispondrá de forma visible y se conducirá mediante tubería adecuada hasta un punto de desagüe cercano y seguro, según RITE, evitando retornos y salpicaduras. Incluso conexión al circuito, elementos de unión, tramo de tubería de descarga hasta desagüe y comprobación del correcto funcionamiento y estanqueidad. Totalmente instalada, probada y en funcionamiento.

#### 01.02.03 Instalación eléctrica (20/09/2019)

**01.02.03.01** m Línea eléctrica RZ1-K (AS) (50x4)+TTx25mm2 Cu
39.2 m
Suministro y tendido de línea eléctrica de alimentación de potencia a enfriadoras, formada por 4 cables unipolares libres de halógenos tipo RZ1K (AS) 0,6/1 kV, de cobre flexible de 50 mm² de sección para los conductores de potencia, más 1 cable unipolar RZ1K (AS) de cobre de 25 mm² para el conductor de protección (TT), aptos para el transporte y distribución de energía eléctrica en instalaciones fijas interiores y exteriores de baja tensión, sobre bandejas, en tubo o enterrados, con aislamiento de polietileno reticulado (XLPE) y cubierta de poliolefina termoplástica ignifugada, no propagadora del incendio y de baja emisión de humos y gases corrosivos, conforme UNE 211234, CPR y demás normas aplicables. Incluso formación de la línea desde el cuadro de distribución hasta las enfriadoras, colocación de los cables en bandejas y/o tubos, sujeciones, identificación, conexionado en origen y destino, pruebas de continuidad e aislamiento y verificación de caída de tensión, así como documentación de la instalación eléctrica. Totalmente instalada, probada y en funcionamiento.

**01.01.03.02** m Línea eléctrica RZ1-K (AS) (1.5x2)+TTx1.5mm2 Cu (02/10/2019)
30.8 m
Suministro y tendido de línea eléctrica para alimentación auxiliar, mando o señal, formada por cable libre de halógenos tipo RZ1K (AS) 0,6/1 kV, multipolar, con 2 conductores de cobre flexible de 1,5 mm² de sección para circuito de potencia/mando, más conductor de protección (TT) de cobre de 1,5 mm², adecuados para instalaciones fijas interiores o exteriores en hospital, sobre bandejas, en tubo o canalización, con aislamiento en polietileno reticulado (XLPE) y cubierta de poliolefina termoplástica ignifugada, no propagadora de la llama y de baja emisión de humos y gases corrosivos, conforme a CPR y normas UNE aplicables. Incluso formación de la línea entre cuadros y equipos (sensores, bombas, enfriadoras u otros elementos), colocación en bandejas y/o tubos, sujeciones, identificación, conexionado en origen y destino, pruebas de continuidad y aislamiento, y documentación de la instalación eléctrica. Totalmente instalada, probada y en funcionamiento.

**01.02.03.02** u Cuadro eléctrico CE-02
1 u
Suministro y montaje de cuadro eléctrico de alimentación de enfriadoras del módulo 1, formado por envolvente estanca tipo cofre IP55 para 15 módulos, alto 850 mm, con puerta IP55, tapas Prisma (200 lisa, 200 multi y 150 multi), carriles modulares G de 600 mm y colector de protección de tierra (PE) de 450 mm, totalmente montados sobre paramento según proyecto. El cuadro incluirá aparamenta modular marca Schneider Electric o equivalente, con los elementos indicados en el esquema unifilar de proyeccto. Incluso cableado interno, conexionado entre aparamenta y barras, marcaje de bornes y aparatos, pruebas funcionales (disparo, medida, secuencia de fases), verificación de aislamiento y continuidad de las conexiones, así como mano de obra y pequeño material para el montaje. Cuadro totalmente fabricado, instalado, probado y en servicio, conforme al REBT y al proyecto.

**01.01.03.04** m Bandeja metálica perforada con tapa 60x100 (02/10/2019)
39.2 m
Suministro y montaje de bandeja portacables de chapa metálica perforada y embutida, de 100 mm de ancho y 60 mm de altura, con tapa continua, fabricada en acero galvanizado, apta para conducción y soporte de cables eléctricos de potencia y mando en la instalación de climatización. En zonas interiores se podrá emplear acabado galvanizado sendzimir o similar, y en zonas exteriores la bandeja será de acero galvanizado en caliente, adecuada para exposición a la intemperie y protección frente a la corrosión. La bandeja será conforme a UNEEN 61537 y dispondrá de sistema de unión rápida entre tramos, perforaciones para fijación y accesorios compatibles (curvas, derivaciones, tapas, escuadras, etc.). Incluso accesorios de fijación, soportes y escuadras, montaje en paramentos o techos, formación de cambios de dirección y derivaciones, colocación de tapa y puesta a tierra de las bandejas según REBT. Totalmente instalada, alineada, fijada y en servicio para el cableado de la instalación.

**01.01.03.05** m Tubo metálico DN-16 (20/09/2019)
30.8 m
Suministro y montaje de canalización eléctrica formada por tubo metálico rígido DN16, de acero galvanizado, apto para instalaciones eléctricas según ITCBT21 del REBT, para protección mecánica de cables y conductores en la instalación de climatización. Incluso accesorios de montaje (codos, manguitos, abrazaderas, racores y prensaestopas), cajas estancas de derivación y conexión adecuadas al grado de protección requerido (IP según ubicación), realización de las perforaciones y fijaciones necesarias, paso de conductores, cierre de cajas y remates. Canalización completamente instalada, fijada, con las entradas de tubo a las cajas selladas mediante racores o prensaestopas adecuados, probada y en servicio.

**01.01.03.06** m Línea eléctrica RZ1-K (AS) (10x4)+TTx10mm2 Cu
60 m
Suministro y tendido de línea eléctrica de alimentación a enfriadoras, formada por cable libre de halógenos tipo RZ1K (AS) 0,6/1 kV, multipolar, con 4 conductores de cobre flexible de 10 mm² de sección para potencia, más conductor de protección (TT) de cobre de 10 mm², adecuados para instalaciones fijas interiores o exteriores en hospital, sobre bandejas o en tubo, con aislamiento en polietileno reticulado (XLPE) y cubierta de poliolefina termoplástica ignifugada, no propagadora de la llama y de baja emisión de humos y gases corrosivos, conforme a CPR y normas UNE aplicables. Incluso formación de la línea desde el cuadro general hasta las enfriadoras, colocación en bandejas y/o tubos, sujeciones, identificación, conexionado en origen y destino, pruebas de continuidad y aislamiento, y documentación de la instalación eléctrica. Totalmente instalada, probada y en funcionamiento. Tendido sobre bandeja existente.

### 01.03 Desconexión y desmontaje de instalaciones

**01.03.01** u Desconexión y desmontaje de instalaciones
1 u
Suministro de mano de obra y medios auxiliares para la desconexión y desmontaje de las tuberías de ida y retorno que dan servicio a los climatizadores de quirófanos desde la red centralizada, actuando únicamente sobre los ramales independientes de quirófanos y manteniendo en servicio la tubería general y los ramales que alimentan otras unidades de tratamiento de aire. Incluye análisis previo de la configuración hidráulica, comprobación de que el circuito está fuera de servicio y sin fluido, vaciado local si fuera necesario, desconexión de los tramos de tubería y accesorios afectados (llaves, filtros, elementos de medición) específicos de quirófanos, obturación y protección de las conexiones que permanecen en la instalación centralizada, así como el tapado de los extremos necesarios de las tuberías generales mediante caps soldados, garantizando la estanqueidad y continuidad de servicio del resto de la instalación, y preparación de las bocas de conexión en los climatizadores de quirófanos para su futura acometida mediante el nuevo sistema de producción de frío independiente. Incluso corte y retirada de los tramos desmontados, acopio ordenado de materiales aprovechables, carga, transporte y entrega de los materiales y residuos generados en el desmontaje (tuberías, accesorios y aislamientos) a gestor de residuos autorizado, incluyendo tasas de vertedero y gestión según normativa ambiental vigente, y limpieza de la zona de trabajo. Totalmente ejecutado según proyecto y normativa RITE aplicable a reformas parciales de instalaciones térmicas.

### 01.04 Ayudas obra civil (27/06/2026)

**01.04.01** u Ayudas albañilería y obra civil (27/06/2026)
1 u
Suministro de mano de obra, materiales auxiliares y medios necesarios para la ejecución de ayudas de albañilería y obra civil asociadas a la instalación de las nuevas tuberías y elementos de climatización, incluyendo apertura de huecos y rozas en paramentos, muros, forjados y falsos techos para el paso de tuberías y demás instalaciones, formación de pasos y encajes, colocación de pasatubos o elementos de protección donde proceda, tapado y reconstrucción de los huecos y rozas una vez instaladas las conducciones, sellado de los pasos de instalaciones con morteros y/o masillas adecuadas, garantizando la estanqueidad y continuidad de los paramentos, y remates finales de acabado (enlucidos, alisados y pintura de reparación) para dejar las zonas afectadas en condiciones similares a las originales. Incluso protección de elementos existentes, limpieza de las zonas de trabajo y retirada de los escombros y residuos generados a gestor autorizado, con tasas de vertedero y gestión incluidas. Unidad de obra totalmente ejecutada según proyecto y normativa aplicable.

### 01.05 Medios auxiliares (23/05/2014)

**01.05.06** u Grúa y medios auxiliares (23/05/2014)
1 u
Suministro de grúa móvil y medios auxiliares necesarios para las operaciones de izado, traslado y posicionamiento de las enfriadoras, equipos de climatización y materiales pesados asociados a la instalación, tanto en cubierta como en interior del edificio, incluyendo grúa, traspaletas, carros de transporte, plataformas y útiles de elevación, así como el personal especializado de maniobra. Incluso balizamiento y señalización de la zona de trabajo, coordinación con el centro para los accesos y cortes puntuales de paso, carga y descarga de equipos, movimientos interiores hasta su emplazamiento definitivo y retirada de los medios auxiliares una vez finalizados los trabajos. Costes de alquiler, desplazamiento, montaje y desmontaje de la grúa y equipos auxiliares incluidos. Unidad de obra totalmente ejecutada según proyecto, normativa de seguridad laboral y RITE.

### 01.06 Seguridad y salud (27/06/2026)

**01.06.01** u Seguridad y salud (27/06/2026)
1 u
Suministro, implantación y mantenimiento de los medios materiales y organizativos necesarios para garantizar la seguridad y salud durante la ejecución de las obras de reforma de la instalación de climatización, de acuerdo con el Estudio de Seguridad y Salud del proyecto, el Real Decreto 1627/1997 y demás normativa de prevención de riesgos laborales aplicable. Incluye la elaboración del Plan de Seguridad y Salud específico de la obra, suscrito y firmado por técnico competente, así como la tramitación de la apertura del centro de trabajo y la documentación preventiva necesaria para el inicio de los trabajos. Asimismo, comprende equipos de protección individual para los trabajadores, equipos de protección colectiva, señalización y balizamiento de las zonas de trabajo, carteles informativos, medios de primeros auxilios, orden y limpieza de obra, gestión de accesos y circulaciones en coordinación con el hospital, procedimientos de trabajos especiales, formación e información a los trabajadores, y control del cumplimiento de las medidas preventivas durante toda la obra. Incluso costes de implantación, mantenimiento y retirada de los medios de seguridad y salud. Unidad de obra totalmente ejecutada según normativa vigente.

### 01.07 Gestión de residuos (27/06/2026)

**01.07.01** u Gestión de residuos (27/06/2026)
1 u
Suministro de medios y realización de las operaciones necesarias para la correcta gestión de los residuos generados por las obras de reforma de la instalación de climatización (tuberías, accesorios, aislamientos, restos de obra civil y otros residuos de construcción y demolición), incluyendo clasificación a pie de obra en fracciones según normativa vigente, carga, transporte y entrega a gestor de residuos autorizado por la administración competente. Comprende, en su caso, alquiler de contenedores específicos para cada tipo de residuo, servicios de entrega y recogida por transportista autorizado, y canon de vertedero o planta de reciclaje/valorización, de acuerdo con la normativa de residuos de construcción y demolición aplicable. Incluso retirada ordenada desde los puntos de generación, acopio temporal en obra, documentación de trazabilidad y justificantes de entrega a gestor autorizado. Unidad de obra totalmente ejecutada según proyecto y normativa ambiental en lo relativo a reformas de instalaciones térmicas.
